# Erneuerung Tunneltüren
Angebotsaufforderung (GAEB 90, DA83)
Währung: EUR
Auftraggeber: Autobahn GmbH des Bundes

## Erneuerung Tunneltüren
Datum: 19.05.26

### Abschnitt 00 Vorarbeiten

### Abschnitt 01 Tunneltüren

#### Unterabschnitt 01.00 Tunneltüren

**01.00.0001 Multifunktionstür D65-1 OD**
Multifunktionstür D65-1 OD Stahltüre Orange
(Notrufnischen)

Einbausituation

Baukörper : Beton - Wand ungeputzt
Einbau in : Außenwand
Einbaulage : ungeschützte Lage: Tür ist direkter
Bewitterung ausgesetzt
Verwendungszweck : Außentür

Leistungseigenschaften

Klassifizierung : Mehrzwecktür
Angriffsseite : Angriffseite Öffnungsfläche
Rauchschutz : ohne Rauchschutz
Stoßfestigkeit verglaster Türen : 200 mm
Dauerfunktion : 200.000
Mechanische Festigkeit : Klasse 2
Selbstschließung : C
Dauerhaftigkeit der Selbstschließung gg.
Qualitätsverlust: 5
Dauerhaftigkeit der Selbstschließung gg. Korrosion :
erzielt
lichtes Zargenmaß B x H : 793 x 2083
Barrierefreiheit : ohne Anforderung

Abmessungen  Breite  Höhe
lichte Wandöffnung :  885 mm x  2130 mm
Baurichtmaß :  875 mm x  2125 mm
lichtes Zargenmaß :  793 mm x  2083 mm
Zargenaußenmaß :  939 mm x  2156 mm
Bestellmaß : Baurichtmaß

Türflügel
Türblattausführung :
Anschlag : DIN links
Blechdicke : 1,5 mm
Türblattdicke : 65 mm
Falzausführung : Dünnfalz, 3-seitig gefälzt
Sicherungsbolzen je Flügel : 3
Bodenabschluss : ohne
Bandsystem : 3D Band, Zargen- und Flügelteil
geschraubt, Zargen- und Flügelteil gesichert, Edelstahl
Material Bänder : Edelstahl
Sicherung : Sicherung am Zargen- und Flügelteil
Bänder pro Flügel : 2 Bänder
Lichtausschnitt : Rechteckverglasung, Rahmen
Öffnungsseite (Bandseite) gesichert, Sondergröße
Glasausführung : VSG Verbundglas klar 6mm

  Breite  Höhe
Lichte Durchsicht :  340 mm x  600 mm
Randbreiten :
Schlossseite : 268 mm
Bandseite : 267 mm
oben : 225 mm
Sockelhöhe : 1300 mm
Verglasungsrahmen : Stahl verzinkt
Oberfläche Glashalteleisten : RAL2009

Zargenausführung
Zargenvariante : Universal Eckzarge
Materialdicke : 2,0 mm
Falzausführung : 3-seitig
Bodeneinstand : 0 mm
Zargenauskleidung : Mörtelhinterfüllung, bauseits
Montagezubehör : Diagonalbefestigung/Gewindebolzen, mit
Dübel

Oberfläche
Türblatt, Verglasungsrahmen und Zarge: RAL 2009
Verkehrsorange
Material: Hochwertige Pulverbeschichtung

Beschlagausstattung
vorgerichtet Kurzschild
Verriegelung : Einsteckschloss mit Wechsel Stulp VA, PZ
(Europrofil) Dornmaß 65 mm
FS-Drückergarnitur D-110 Kurzschild für BB/PZ schwarz
PPN
passende Zylinderlänge: 40.5x40.5
vorgerichtet HDC35-1 Schließseite Direktmontage
HDC35-1 EN 3-5 mit Gleitschiene Schließseite
Direktmontage

Zusatzausstattung
Öffnungsmelder eingebaut
Modell: EMK Link 46 S G2 VDS B
Kabellänge: 6 m
Satz Dübel mit Senkkopfschrauben Torx
Montagematerial
Universalbefestigung
Schlagregendichtung für Kurzschildgarnituren

Hinweise
Montagehinweis zur Einbausituation
Einbauanleitung Modul M 1.1, A Typ 2
Menge: 16,000 St

**01.00.0002 Feuerschutzabschluss H16-1 OD T90**
Feuerschutzabschluss H16-1 OD T90 Stahltüre
Anthrazitgrau (Unterverteilung)

Einbausituation
Baukörper : Beton - Wand ungeputzt
Einbau in : Außenwand
Einbaulage : ungeschützte Lage: Tür ist direkter
Bewitterung ausgesetzt
Verwendungszweck : Außentür

Leistungseigenschaften
Klassifizierung : EI2 90-Sa-C5
Angriffsseite : Angriffseite Öffnungsfläche
Rauchschutz : nein (SA)
Dauerfunktion : 200.000
Selbstschließung : C
Dauerhaftigkeit der Selbstschließung gg.
Qualitätsverlust : 5
Dauerhaftigkeit der Selbstschließung gg. Korrosion :
erzielt
lichtes Zargenmaß B x H : 793 x 2083
Barrierefreiheit : ohne Anforderung
DGNB-Navigator : LJ8561

Abmessungen
  Breite  Höhe
lichte Wandöffnung :  885 mm x  2130 mm
Baurichtmaß :  875 mm x  2125 mm
lichtes Zargenmaß :  793 mm x  2083 mm
Zargenaußenmaß :  939 mm x  2156 mm
Bestellmaß : Baurichtmaß

Türflügel
Türblattausführung :
Anschlag : DIN links
Blechdicke : 1,5 mm
Türblattdicke : 65 mm
Falzausführung : Dünnfalz, 3-seitig gefälzt
Sicherungsbolzen je Flügel : 2
Bodenabschluss : ohne
Bandsystem : 3D Band, Zargen- und Flügelteil
geschraubt, Zargen- und Flügelteil gesichert, Edelstahl
Material Bänder : Edelstahl
Sicherung : Sicherung am Zargen- und Flügelteil
Bänder pro Flügel : 2 Bänder
Zargenvariante : Universal Eckzarge
Materialdicke : 2,0 mm
Falzausführung : 3-seitig
Bodeneinstand : 0 mm
Zargenauskleidung : Mörtelhinterfüllung, bauseits
Montagezubehör : Diagonalbefestigung/Gewindebolzen, mit
Dübel

Oberfläche
Oberflächenbeschichtung
Türblatt und Zarge: RAL 7016 Anthrazitgrau
Material: Hochwertige Pulverbeschichtung

Beschlagausstattung
Zylinder : Abdeckschild 2 Stück für PZ/RZ-Lochung
Verriegelung : Einsteckschloss mit Panikfunktion E
Stulp VA
PZ (Europrofil) Dornmaß 65 mm ECO 111
FS Wechselgarnitur D110 K130 OGL
vorgerichtet HDC35-1 Schließseite Direktmontage
HDC35-1 EN 3-5 mit Gleitschiene Schließseite
Direktmontage

Zusatzausstattung
Öffnungsmelder eingebaut
Modell: EMK Link 46 S G2 VDS B
Kabellänge: 6 m
Satz Dübel mit Senkkopfschrauben
Montagematerial
Universalbefestigung
Schlagregendichtung für Kurzschildgarnituren

Hinweise
Montagehinweis zur Einbausituation
Einbauanleitung Modul M 1.1
A Typ 2
Menge: 16,000 St

**01.00.0003 T90-2 Feuerschutztür HG26**
T90-2 Feuerschutztür HG26 feuerbeständig
nach DIN 4102 (Tunneltiefpunkt Rheinschlinge)

Beton mind. 140 mm

Türblätter: 62 mm dick
Blechdicke: 1,0mm ohne Verglasung
Mittelanschlag
T90

Falzausbildung: 3-seitig gefälzt
Dünnfalz

Zarge Eckzarge 2,0 gmm dick
30 mm Bodeneinstand
EPDM-Dichtungsprofil
Verbindungswinkel unten
Maueranker angeschweißt

Oberfläche: Türblätter und Zarge verzinkt
und grundiert Grauweiß
(in Anlehnung an RAL 9002)

Abmessungen:
Baurichtmaß: 1500 x 2000 (B x H)

Anschlag: rechts

Gehflügel: Flügelbreite 1000 mm

Standflügel: Flügelbreite 500 mm

Baukörper: Sichtbeton/ Anschweißwinkel

Schloss: Standard mit Anti-Panikfunktion,
Einsteckschloss mit Wechsel DIN18250.
Profilzylinder-gelocht
Standflügel mit Schnappriegel pz -gelocht
(Verriegelung nach oben) auf Bandgegenseite

Drücker: FS-Rundgriff-Drückergarnitur schwarz
(Drücker festdrehbar gelagert) mit Kurzschildern,
pz-gelocht.
Standard.
Bandseite und Bandgegenseite anbringen.
Schwarz.

Bänder: Konstruktionsbänder 2-teilig mit Kugellager.

Obentürschließer: Obentürschließer mit Hebelarm Geze TS
4000/ 4000 / SR 390
mit separater Schließfolgeregelung für zwei-flügelige
Türen,
Oberfläche: Silberfarbig. Bandseite.

Sicherungsbolzen: 1 Stahlbolzen je Flügel

Zusatzausstattung: mit Öffnungsmelder
Menge: 1,000 St

**01.00.0004 Feuerschutzabschluss H16-1 OD T90**
Feuerschutzabschluss H16-1 OD T90 Stahltüre
Anthrazitgrau (Betriebsgebäude Strümp + Rheinschlinge)

Einbausituation
Baukörper : Beton - Wand ungeputzt
Einbau in : Außenwand
Einbaulage : ungeschützte Lage: Tür ist direkter
Bewitterung ausgesetzt
Verwendungszweck : Außentür

Leistungseigenschaften
Klassifizierung : EI2 90-Sa-C5
Angriffsseite : Angriffseite Öffnungsfläche
Rauchschutz : nein (SA)
Dauerfunktion : 200.000
Selbstschließung : C
Dauerhaftigkeit der Selbstschließung gg.
Qualitätsverlust : 5
Dauerhaftigkeit der Selbstschließung gg. Korrosion :
erzielt
Barrierefreiheit : ohne Anforderung
DGNB-Navigator : LJ8561

Abmessungen
  Breite  Höhe
Baurichtmaß :  1125 mm x  2000 mm
Bestellmaß : Baurichtmaß

Türflügel
Türblattausführung :
Anschlag : DIN links
Blechdicke : 1,5 mm
Türblattdicke : 65 mm
Falzausführung : Dünnfalz, 3-seitig gefälzt
Sicherungsbolzen je Flügel : 2
Bodenabschluss : ohne
Bandsystem : 3D Band, Zargen- und Flügelteil
geschraubt, Zargen- und Flügelteil gesichert, Edelstahl
Material Bänder : Edelstahl
Sicherung : Sicherung am Zargen- und Flügelteil
Bänder pro Flügel : 2 Bänder
Zargenvariante : Universal Eckzarge
Materialdicke : 2,0 mm
Falzausführung : 3-seitig
Bodeneinstand : 0 mm
Zargenauskleidung : Mörtelhinterfüllung, bauseits
Montagezubehör : Diagonalbefestigung/Gewindebolzen, mit
Dübel

Oberfläche
Oberflächenbeschichtung
Türblatt und Zarge: RAL 7016 Anthrazitgrau
Material: Hochwertige Pulverbeschichtung

Beschlagausstattung
Zylinder : Abdeckschild 2 Stück für PZ/RZ-Lochung
Verriegelung : Einsteckschloss mit Panikfunktion E
Stulp VA
PZ (Europrofil) Dornmaß 65 mm ECO 111
FS Wechselgarnitur D110 K130 OGL
vorgerichtet HDC35-1 Schließseite Direktmontage
HDC35-1 EN 3-5 mit Gleitschiene Schließseite
Direktmontage

Zusatzausstattung
Öffnungsmelder eingebaut
Modell: EMK Link 46 S G2 VDS B
Kabellänge: 6 m
Satz Dübel mit Senkkopfschrauben
Montagematerial
Universalbefestigung
Schlagregendichtung für Kurzschildgarnituren

Hinweise
Montagehinweis zur Einbausituation
Einbauanleitung Modul M 1.1
A Typ 2
Menge: 2,000 St

#### Unterabschnitt 01.01 Demontage und Montage

**01.01.0001 Demontage der bestehenden Türen in**
Demontage der bestehenden Türen in den Tunneln Strümp
und Rheinschlinge.
Fachgerechter Ausbau der vorhandenen Tunnel-Innentüren.
Freilegen der Türzargen bzw. Türanschlüsse.
Trennung von Strom-/Signalverbindungen.
Ausbau der Türflügel, Türzargen und ggf. elektrischer
Komponenten (z.B. Türkontakte)und ggf. Demontage von
Sicherheits- und Dichtungseinrichtungen.
Schutz der umliegenden Bausubstanz und Bauteile.
Einhaltung aller Unfalverhütungsvorschriften und
Baustellensicherheit.
Vorbereitung für Abtransport.
Menge: 35,000 St

**01.01.0002 Umweltgerechte Entsorgung a. Türen**
Umwelt- und Fachgerechte Abtransport und Entsorgung der
ausgebauten alten Türen und zugehörigem Material gemäß
geltenden Vorschriften (z.B. ElektroG, KrWG).
Menge: 35,000 St

**01.01.0003 Lieferung und Mont. neue Türen**
Lieferung und Montage der neuen Türen in den Tunneln
Strümp und Rheinschlinge.
Anpassen der Wandöffnungen (falls erforderlich.
Einbau und Justierung der Türzarge und Türflügel.
Montage von Schließsystemen, Dichtungen, ggf.
elektrischer Ausrüstung.
Anschluss an Stromversorgung und Steuerung
(Türöffnungskontakt).
Funktionsprüfung inkl. Dokumentation.
Menge: 35,000 St

**01.01.0004 Inbetriebnahme**
Inbetriebnahme
Prüfung der Türfunktionen (z.B. Notöffnung,
Druckdichtheit, Einbruchschutz).
Abnahme durch Bauherrn bzw. Sachverständigen oder
Übergabe der Dokumentation.
Menge: 35,000 St

### Abschnitt 02 Fremdleistung Bund

#### Unterabschnitt 02.00 Abnahme

**02.00.0001 Mitwirkung bei der Abnahme**
Vergütet wird die Mithilfe bei der Abnahme sowie alle
hierfür erforderlichen (Bau-)Geräte, Fahrzeuge,
Ausrüstungs- und Arbeitsmaterial sowie Arbeitskräfte.
Die Pauschale umfasst sämtliche Aufwendungen für den
Einsatz, insbesondere Gerätevorbehalte- und
Betriebsstoffkosten sowie sämtliche Zuschläge
einschließlich der Kosten für das Bedienungspersonal
und der Fahrer sowie den tatsächlichen Kohn
einschließlich vermögenswirksamer Leistungen mit den
Zuschlägen für Gemeinkosten (Sozialkassenbeiträge,
Winterbauumlage und dgl.), sowie Kohn- bzw.
Gehaltsnebenkosten und Zuschläge für Überstunden.
Zuschläge für Nachtarbeit werden nicht gesondert
vergütet und sind eingerechnet.
Eingerechnet ist der An- und Abtransport bzw. die An-
und Abfahrt der Geräte, Fahrzeuge und Arbeitskräfte,
Matrialien etc..
Menge: 1,000 Psch

USt %: 19,00
